# KiGa 1. Ba, Haus 10A und Häuser 6A+6B
Angebotsaufforderung (GAEB DA XML 3.1, DA83)
Projekt: WIE 405, 407
Währung: EUR
Vergabeart: Öffentliche Ausschreibung
Ausführungsbeginn: 16.03.2026
Ausführungsende: 30.09.2027
Auftraggeber: Wohn + Stadtbau Wohnungsunternehmen der, Steinfurter Str. 60, 48149 Münster, Deutschland, Telefon 0251-7008-394, E-Mail weiss@wohnstadtbau.de
Erstellt mit: NEVARIS/ GXML Toolbox V3.3 R20230503, NEVARIS 23.2.0, 26.02.2026

## 3.18 Treppenbauarbeiten (Häuser 6A und 6B)

*Hinweis: Baubeschreibung*
1. Baubeschreibung

Häuser 6A und 6B, Neubau von je 3 Mietwohnungen.
Das Projekt umfasst 2 Baukörper mit je 2 Geschossen in Massivbauweise, nicht unterkellert, WDVS-Fassade

Baufläche: ca. 2 x 230 m²
max. Gebäudehöhe: ca. 6,50 m über OK Gelände

2. Lage der Baustelle

Die Baustelle befindet sich im Ortsteil Handorf im Neubaugebiet Kirschgarten. Beide Bauvorhaben sind über die Hobbeltstr. anzufahren.

Für die Baustelleneinrichtung steht das dazugehörige Grundstück zur Verfügung. Sofern eine Befestigung von weiteren Flächen für erforderlich gehalten wird, obliegen entsprechende Maßnahmen dem AN. Ebenso sind die eingebrachten Befestigungen anschließend wieder abzuräumen. Diese Maßnahme wird nicht vergütet.

Eventuelle Verkehrssicherungsmaßnahmen für Kraftfahrzeug- und Personenverkehr bei Anlieferungen von Baustoffen und dergleichen sind in die Einzelpreise mit einzukalkulieren.
Vorhandene Straßen und Fußwege sind wie z. B. bei Anlieferung durch Schwerlaster vor Beschädigungen zu schützen. Beschädigungen sind unverzüglich durch den AN wieder herzustellen.

Der AN ist verpflichtet, einen Baustelleneinrichtungsplan vorzulegen.

Weiterhin wird darauf hingewiesen, dass das Wohnen und Übernachten auf der Baustelle nicht gestattet ist.

3. Zuständigkeiten

Auftraggeber, Ausschreibung, Vergabe, Abrechnung und Bauleitung
Wohn+Stadtbau GmbH
Ansprechpartner: Herr Stohl
Steinfurter Straße 60
48149 Münster
Telefon: 0251/7008-275
E-Mail: stohl@wohnstadtbau.de
Architektur
Wohn+Stadtbau GmbH
Ansprechpartner: Frau Backhaus
Steinfurter Straße 60
48149 Münster
Telefon: 0251/7008-367
E-Mail: backhaus@wohnstadtbau.de

Statik und Bauphysik
Funger Phlippen Beratende Ingenieure PartG mbB
Ansprechpartner: Herr Phlippen
Blumentalstraße 108
47798 Krefeld
Telefon 0 21 51 - 62 75 0
Telefax 0 21 51 - 62 75 22

Prüfstatik
bvs-NRW GmbH
Rüttenscheider Straße 144
45131 Essen

Planung Haustechnik
Ingenieurbüro Haerkötter & Sahlmann GbR
Ansprechpartner: Herr Sahlmann
Mühlenstraße 33
48282 Emsdetten
Telefon: 02572/ 959 16 52

Baugrundgutachten
Dr. Muntzos & Schaefer, Beratende Geologen GmbH
Ansprechpartner: Herr Schaefer
Heemanns Damm 3
49536 Lienen
Tel.: 05484 / 9620-0
Fax: 05484 / 9620-20

Zur sicheren Ermittlung der Preise können die Pläne oder das Baugrundstück nach vorheriger tel. Terminvereinbarung mit der Wohn + Stadtbau (Frau Keller, Telefon: 0251 - 7008-331) in Augenschein genommen werden.

*Hinweis: Termine und Fristen*
Termine und Fristen

Baubeginn spätestens 12 Werktage nach Aufforderung durch den Auftraggeber gemäß VOB/B § 2, Absatz 2.

Als Werktage gelten 6 Tage pro Woche, also einschl. Samstage.

Derzeit ist geplant, die Aufforderung für einen Beginn der Arbeiten
rechtzeitig vor dem nachstehend genannten Termin zu versenden.

Montage Treppe/Treppengeländer vor Ort voraussichtlich 33. KW 2026
Montage Stufen / Handläufe vor Ort voraussichtlich 13. KW 2027

Einzelfristen und Fertigstellungsfristen werden in einem gesonderten Bauzeitenplan bei Auftragsvergabe festgelegt und werden Vertragsbestandteil.

Nur gemeinsam zwischen AG und AN festgestellte und anerkannte Schlechtwettertage (nur ganze Tage, keine Stunden) haben aufschiebende Wirkung.

*Hinweis: Anlagen zum LV*
Anlagen zum LV

Anliegende Pläne sind nur auszugsweise, als Vorabzug, verkleinert und nicht zwingend maßstäblich beigefügt.

- Lageplan
- Grundrisse, Schnitte, Ansichten
- Terminplan

Zur sicheren Ermittlung der Preise können die Pläne oder das Baugrundstück nach vorheriger telefonischer Terminvereinbarung mit der Wohn+Stadtbau Tel: 0251 - 7008-331 (Frau Keller) in Augenschein genommen werden.

*Hinweis: Besondere Vertragsbedingungen*
Besondere Vertragsbedingungen

1. Bauwesenversicherung
Der AG schließt für das gesamte Bauvorhaben eine Bauwesenversicherung ab. Der AG ist berechtigt, hierfür 0,3 % der Schlussrechnungssumme (netto) in Abzug zu bringen.

2. Diebstahlprävention
Der AN hat die vom AG für die Durchführung der vertragsgegenständlichen Nachunternehmerleistungen zur
Verfügung gestellte Baustoffe und sonstige Materialien gegen Diebstahl und andere Schäden zu schützen.

3. Baureinigung
Der AN hat die Baureinigung, wozu auch die Beseitigung des von ihm verursachten Bauschutts zu zählen ist,
selbsttätig und fortlaufend, spätestens bis Ende jedes Werktages vorzunehmen. Kommt der AN dieser
Verpflichtung nicht oder nicht ordnungsgemäß nach, so kann der AG dem AN eine Nachfrist zum Ablauf des
nächsten Werktages setzen, verbunden mit der Erklärung, dass er die Reinigungsleistung des AN nach
fruchtlosem Verstreichen der Frist ablehne. Kommt der AN seiner Verpflichtung auch bis zum Ablauf der
Nachfrist nicht nach, kann der AG, ohne dass es insoweit einer (Teil-) Auftragskündigung bedürfte, die
Reinigungsleistung auf Kosten des AN anderweitig ausführen lassen.

4. Sanitäre Anlagen
Sanitäre Anlagen werden vom Gewerk Rohbauarbeiten hergestellt, vorgehalten und unterhalten. Hierfür wird bei
jeder Firma eine Umlagebeteiligung in Höhe von 200,00 € brutto für WC-Container und bei
Errichtung von Wasch- und Sanitärcontainer 400,00 € brutto von der Schlussrechnung in Abzug gebracht.

5. Energie / Anschlüsse und Vorhaltung
Baustrom- und Bauwasseranschlussmöglichkeiten werden vom Gewerk Rohbauarbeiten hergestellt, vorgehalten
und unterhalten.
Für die Nutzung wird ein Betrag nach Umlageschlüssel i. H. v. 0,2% von der Brutto-Schlussrechnungssumme
einbehalten.

### Titel 1 Baustelleneinrichtung

**1.10 Baustelleneinrichtung**
*** Pauschalposition
Baustelleneinrichtung
Der Auftragnehmer ist verpflichtet, die Baustelleneinrichtung vor Beginn der Arbeiten mit dem Bauherrn und der Bauleitung abzustimmen.

Beim Verlassen der Baustelle ist durch den AN sicherzustellen, dass die Baustelle (Bautüren, Baustellentore etc.) verschlossen ist, dies muss ggf. mit allen weiteren Gewerken, die sich auf der Baustelle befinden, abgestimmt werden.

In Bezug auf eine notwendige Material- und Abfallentsorgung sind die Mindestvorschriften des Kreislaufwirtschaftsgesetzes (KrWG) einzuhalten. Nicht vermeidbare und nicht verwertbare Abfälle müssen umweltverträglich beseitigt werden. Ziel ist die Fraktionierung der Reststoffe auf der Baustelle als Voraussetzung für ein späteres hochwertiges Recycling. Hierzu ist das Konzept zur Vermeidung von Baustellenabfällen anzuwenden.

Sämtliche Veränderungen an der Baustelleneinrichtung, die durch den AN vorgenommen werden, sind entsprechend mit der Bauleitung sowie dem Sicherheits- und Gesundheitsschutzkoordinator abzustimmen. Die vorgenommenen Veränderungen sind durch den AN anschließend wieder vorschriftsmäßig in den ursprünglichen Zustand herzustellen.

Die Durchführung aller polizeilichen, bau-, gewerbepolizeilichen und berufsgenossenschaftlichen Vorschriften (Absperrungen, Warnleuchten usw.) sind besonders zu beachten.

Alle Sicherheitsvorkehrungen zur Aufrechterhaltung des Verkehrs sind zu treffen, laufend zu unterhalten und vorzuhalten.

Alle Kosten, die sich aus den Vorbemerkungen ergeben, werden nicht gesondert oder nachträglich vergütet. Sie sind in die Baustelleneinrichtung einzukalkulieren, also einschl. sämtlicher Nebenkosten aller Titel bzw. Gewerke dieses Leistungsverzeichnisses.

Notwendige Umsetzarbeiten von Geräten, Baubuden und sonstigen Einrichtungen, Umlegung von Baustellenversorgungsleitungen und dergleichen während der Bauzeit sind nach Anforderung durch die Bauleitung kostenlos vorzunehmen.

Auf der Baustelle ist das Übernachten nicht gestattet.

Baustelleneinrichtung für die gesamte Leistung des AN gem. VOB C, ATV, DIN 18299 sowie die Ergänzungen gem. DIN 18336, 18338 u. 18339 liefern, einrichten, vorhalten, abräumen und abfahren, soweit dies nicht in gesonderten Positionen ausgeschrieben ist.

Nachfolgende Punkte sind zu beachten und einzukalkulieren:

1. Baustelleneinrichtung
Lagermöglichkeiten für Materialien sind auf dem Grundstück und im Gebäude nur bedingt möglich und sind mit der Bauleitung des AG abzustimmen. Die Lagerung von Arbeitsgeräten und Material muss so erfolgen, dass keine oder lediglich geringfügige Beeinträchtigungen anderer Beteiligter sowie in öffentlichen Flächen des Verkehrs, der Passanten etc. entstehen.
Die Sicherung der Lagerbereiche und das Einholen von Genehmigungen für die Nutzung öffentlicher Flächen, Abstimmung mit Behörden, einschließlich der notwendigen Kosten hierfür, sind Sache des AN. Im Gebäude werden Aufenthaltsräume nicht zur Verfügung gestellt. Diese werden durch den AN gestellt und sind auf Basis des Baustelleneinrichtungsplanes mit der Bauleitung abzustimmen.

2. Baustrom und Bauwasser
Baustrom und Bauwasser werden durch das Rohbauunternehmen zur Verfügung gestellt. Sämtliche Ausbaugewerke können Strom und Wasser an den Entnahmestellen entnehmen. Grund- und Verbrauchsstrom werden bei der Schlussrechnung nach Umlageschlüssel durch den Bauunternehmer in Abzug gebracht. Weiterverteilungen von den Hauptverteilern (in der Regel in den Treppenhäusern bzw. Außenbereichen, 1 Verteiler je 2 Etagen) sind Sache des AN.

3. Gerüste
Für die Arbeiten des AN werden die Gerüste einschl. Dachdeckerschutznetze mit Ausnahme der nach VOB/C als Nebenleistung zu erbringenden Gerüste bauseits erstellt. Rechtzeitig vor Arbeitsbeginn sind die Gerüste durch den AN hinsichtlich seiner Arbeitssicherheit zu überprüfen. Bauseitig vorzunehmende Änderungen sind rechtzeitig bei der Bauleitung anzumelden.
Die bauseits erstellten Gerüste, Schutzumwehrungen etc., dürfen nur in Abstimmung mit der örtlichen Bauleitung, dem SiGeKo und dem Ersteller geändert, ab- oder umgebaut werden. Anschließend sind diese durch den AN wieder ordnungsgemäß gem. UVV herzustellen. Vor der Benutzung sind die Gerüste durch den AN auf den vorschriftsmäßigen Zustand zu überprüfen sowie während und zum Abschluss der Nutzung regelmäßig zu säubern.

4. Verunreinigungen
Entsprechend VOB Teil C stellt die Beseitigung von Verunreinigungen oder Bauschutt, die durch Arbeiten des AN entstanden sind, eine Nebenleistung dar und wird nicht gesondert vergütet.

Bauschutt und andere Bauabfälle sind vor der Abfuhr gem. den Deponieklassen zu separieren, getrennt abzufahren und zu entsorgen. Diese Leistungen sind ohne besondere Aufforderung und in kürzesten Zeitintervallen auszuführen. Kommt der AN dieser Aufforderung nicht nach, so ist der AG berechtigt, diese Arbeiten durch Fremdfirmen ausführen zu lassen. Dies gilt auch insbesondere für Verunreinigungen von Straßen-, Geh- und Fahrradwegen außerhalb des  Baustellenbereichs.
Die Reinigung der Anfahrtsstraßen mittels einer Nasskehrmaschine (mit Absaugung) wird bei Bedarf durch den Rohbauunternehmer auf Anweisung des AG ausgeführt. Der hierfür entstehende Aufwand wird im Ermessen des AG auf alle Gewerke umgelegt.

5. Bautagesberichte
Der AN hat ein Bautagebuch zu führen und dem AG wöchentlich zu überreichen. Die Berichte müssen fortlaufend nummeriert sein und sämtliche Angaben enthalten, die für die Ausführung und Abwicklung des Auftrags von Bedeutung sind.

6. Zeichnungsunterlagen
Seitens des AG werden dem AN die Werk- und Detailpläne in zweifacher Ausfertigung zur Verfügung gestellt. Weitere Planausfertigungen, die der AN benötigt, gehen zu Lasten des AN.

7. Bauzaun und Sondernutzung
Werden durch den AN bauseits erstellte Bauzäune und Tore für die Durchführung seiner Leistung entfernt, so sind diese sofort, spätestens täglich zum Arbeitsende in den ordnungsgemäßen Zustand wiederherzustellen.
Bautore bzw. Bautüren sind bei Arbeitsende abzuschließen. Dies gilt auch, wenn die Baustelle noch durch andere Handwerker besetzt ist und zwar für Zeiten Mo-Do ab 16.00 Uhr bzw. Fr ab 14.00 Uhr.
Der AN erhält durch die Bauleitung die entsprechenden Schlüssel. Beim späteren Arbeitsende sind die Tore und Türen dann auf- und wieder abzuschließen.

Ebenfalls ist die, durch die Stadt Münster erteilte Sondernutzung für die Baustellenüberfahrten und baustellenspezifischen Verkehrseinrichtungen zu beachten.

Kosten für die gesamte vorbeschriebene Baustelleneinrichtung pauschal:
Menge: 1,000 psch

### Titel 2 Stundenlohnarbeiten

**2.10 Facharbeiter**
Facharbeiter auf Anordnung der Bauleitung für unvorhergesehene Arbeiten zum besonderen Nachweis.
Menge: 5,000 Std

**2.20 Bauhelfer**
Bauhelfer auf Anordnung der Bauleitung für unvorhergesehene Arbeiten zum besonderen Nachweis.
Menge: 5,000 Std

### Titel 3 Zweiholmtreppe mit Holzstufen

**3.10 Statische Nachweise und Werkplanung**
*** Pauschalposition
Erstellen der statischen Berechnungen und Nachweise für die Treppenkonstruktion einschließlich geprüfter Statik sowie aller erforderlichen Werkstatt- und Detailzeichnungen.
Spätestens 2 Wochen vor Produktionsbeginn sind diese dem Bauherrn zur Freigabe und dem Prüfingenieur zur Prüfung in statischer Hinsicht vorzulegen.
Menge: 1,000 psch

**3.20 Estrich- / Deckenrandblech als T-Stück**
Lieferung und Montage von Estrich- / Deckenrandblechen im Bereich des Fußbodenaufbaus
(schwimmender Estrich, einschließlich Oberbelag) und der Deckenstärke am Austritt, bestehend
aus zusammengeschweißten Stahlblechen zu einem T, zur Befestigung auf der Rohdecke.

Abmessung Deckenstärke: Höhe: 18 cm
Abmessung Fussbodenaufbau: Höhe: 19 cm
ca. 2 cm Überstand an Deckenunterseite

Gesamthöhe ca. 39 cm

Material: Stahlbleche min. 5 mm, Rostschutz vorgrundiert
Lage: Decke ü. EG

liefern und montieren
Menge: 4,200 m

**3.30 Zweiholmtreppe mit Stahlgeländer und Holzhandlauf**
Herstellung, Lieferung und Montage einer Zweiholmtreppe
Der entsprechende Nachweis inkl. baulicher Durchbildung obliegt dem AN.
Vorschriften der Treppen DIN sind einzuhalten.

Treppenkonstruktion:
Unterkonstruktion aus Rechteckrohr 100/50 mm grundiert.
Erschließung EG-1.OG. 16 Steigungen und 1/2 gewendelt. Steigung nach links
Verkehrslast bis 3,0 kN/m²
Höhe: ca. 2,9 m, Breite: ca. 1,00m; Deckenöffnung ca. 2,1 m x 2,1 m
Die Befestigung der Holme auf der Bodenplatte sind schalltechnisch zu entkoppeln. Sonst keine schalltechnische Entkoppelung erforderlich, weil innerhalb einer Wohneinheit,

Stufen:
Fertigstufen Buche massiv, keilgezinkt, Stärke ca. 40mm, lackiert

Einschließlich: Baustufen. Diese werden leihweise zur Verfügung gestellt. Nach Absprache mit der Bauleitung werden die Originalstufen montiert.
Die Schutzabdeckung der Stufen muss bauseits (mit der Bauleitung absprechen) entfernt werden und die Verpackung wird Eigentum des AN.

Geländer bestehen aus:
Obergurt, Untergurt, Füllstäbe abstand max. 12 cm, Pfosten für Befestigung am Holm mit Abstand von ca. 80 cm, Alle Stäbe aus QR 25 x 25 mm, Profilwandstärke nach Erfordernis
Oberfläche grundiert für späteren Maleranstrich

Handlauf:
Holzhandlauf Buche massiv, lackiert, Ø ca. 40 mm, Enden gekappt, entsprechend dem Bild unten auf dem Obergurt montiert.

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Menge: 2,000 St

**3.40 Brüstungsgeländer**
Herstellung, Lieferung und Montage eines Brüstungsgeländers für den freien Deckenrand an der Treppe als Verlängerung des Treppengeländers um 90 ° abgewinkelt, inkl. Holzhandlauf.
Befestigt am Estrich- / Deckenrandblech der Vorposition, geschraubt oder geschweißt.
Menge: 2,200 m
